# Brücke Voßkuhle
Angebotsaufforderung (GAEB DA XML 3.2, DA83)
Projekt: 2026-022
Währung: EUR
Ausführungsort: Ersatzneubau des Druchlasses über die Hö, bei Voßkuhle (BW 077)
Erstellt mit: BUILDUP, BUILDUP v28.3.0.0, 17.02.2026

## 000 Brücke Voßkuhle

### 1 Allgemeine Leistungen

#### 1.1 BAUSTELLENEINRICHTUNG

**1.1.1 Baustelle einrichten Alle V-Abschn. Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.1.2 Baustelle räumen Alle LV-Abschn.**
Baustelle von allen Geräten, Anlagen, Einrichtungen und
dgl. räumen. Benutzte Flächen und Wege entsprechend dem
ursprünglichen Zustand herrichten. Soweit nicht für
bestimmte Leistungen für das Räumen der Baustelle gesonderte Positionen im Leistungsverzeichnis enthalten
sind, gilt die Pauschale
für alle Leistungen sämtlicher Abschnitte des Leistungsverzeichnisses.
Menge: 1,000 Psch

*Hinweis: Nur für vom AG angeordneten Bauzaun*

**1.1.3 Bauzaun aufstellen und entfernen Zaunhöhe 2,0 m Stahlgitter-FT**
StL-Nr. 1910120733
Bauzaun nach Unterlagen des AG einschl. der erforderlichen Tore und Pfosten standsicher aufstellen, während
der Bauzeit vorhalten und unterhalten sowie nach Beendigung der Bauzeit entfernen. 70 v.H. des Preises werden nach Aufstellen, der Rest nach Entfernen des Bauzaunes vergütet.
Zaunhöhe = 2,00 m.
Zaun aus Stahlgitter-Fertigteilen.
Menge: 50,000 m

**1.1.4 Bauzaun umsetzen Zaunhöhe 2,0 m StahlgitterFT**
StL-Nr. 1910121233
Bauzaun innerhalb der Baustelle umsetzen. Nicht wiederverwertbare Teile ersetzen.
Zaunhöhe = 2,00 m.
Zaun aus Stahlgitter-Fertigteilen.
Menge: 50,000 m

#### 1.2 VERKEHRSSICHERUNG

*Hinweis: Hinweis zur Verkehrssicherung:*
Hinweis zur Verkehrssicherung:
Verkehrssicherung für die gesamte Massnahme. Da sowohl Wupperstraße als auch Voßkuhle Sackgassen sind, müssen sämtliche Arbeiten  derart ausgeführt werden, dass der Anliegerverkehr einschließlich Andienung der Firma Bafatex aufrecht erhalten bleibt. Notwendige Sperrungen beispielsweise zum Ausführen der Asphaltarbeiten sind nur innerhalb  des Zeitfensters  zwischen 10. und  21. August möglich (Betriebsferien der Firma Bafatex).
Kurzfristige Sperrungen ( z. B. zum Abladen des Brückenbauwerkes)  sind im Vorfeld mit AG und Firma Bafatex abzustimmen.

**1.2.1 Verkehrssich. läng. Dauer aufbauen Arb.st.u. Uml.str '___' auß. Kraft setzen '___' Anordnung Unt. AG Geb.ü.100b.200Eu.**
Verkehrssicherung längerer Dauer einschließlich Verkehrszeichen und Verkehrseinrichtungen (Absperrgeräte,
Warnleuchten und Aufstellvorrichtungen) betriebsfertig
aufbauen, vorhalten, kontrollieren, warten, instandsetzung, betreiben, bei Bedarf umsetzen und abbauen.
Vorübergehende Verkehrssicherungsmaßnahmen durchführen.
Vorübergehende Markierung, transportable Lichtsignalanlage, bauliches Leitelement, mobile Stauwarnanlage,
LED-Anzeigetafel und transportable Schutzeinrichtung
werden gesondert vergütet.
Verkehrssicherung an Arbeitsstelle und Umleitungsstrecke.

Nach RSA, Regelplan '_analog B I / 15 Sperrung einer Straße für die Arbeiten im Straßenkörper ( s.a. Hinweis oben).  Regelung durch Verkehrszeichen. Alle übrigen Arbeiten sind mit entsprechender Baustellenabsicherung von den Randbereichen aus durchzuführen oder aber die Arbeiten sind bei auftretendem Anliegerverkehr zu unterbrechen..'
Vorhandene Verkehrsschilder nach Unterlagen des AG außer Kraft setzen.

Für Verkehrsführungsphase '_alle für die Massnahme erforderlichen_Verkehrsführungsphasen_'
Verkehrsrechtliche Anordnung nach Unterlagen des AG
einholen und zugehörige Unterlagen erstellen. Erforderliche Ortsbesichtigungen zur Erstellung der Planunterlagen für die verkehrsrechtliche Anordnung durchführen.
Anfallende Gebühren für verkehrsrechtliche Anordnung
über 100,00 Euro bis 200,00 Euro.
Menge: 1,000 Psch

*Hinweis: Nur für zusätzlich zur Verkehrsanordnung vom AG*
Nur für zusätzlich zur Verkehrsanordnung vom AG
angeordnete Verkehrszeichen

**1.2.2 Verkehrsschild aufbauen u. abbauen Ronde,Dreie.Quad. Größe 2 Typ RA2 Höhe 2,20 m**
StL-Nr. 21105203122004
Verkehrsschild aufbauen und abbauen. Vorhalten, Kontrolle, Wartung und Instandsetzung werden gesondert
vergütet. Aufstellvorrichtung nach statischen Erfordernissen. Vorübergehende Verkehrssicherungsmaßnahmen
durchführen. 70 v. H. des Preises werden nach Aufbau,
der Rest nach Abbau vergütet.
Verkehrsschild = Ronde, Dreieck, Quadrat.
Größe 2.
Retroreflektierend mit Folie Klasse RA2.
Aufstellhöhe über der Verkehrsfläche = 2,20 m.
Menge: 5,000 St

*Hinweis: Nur für zusätzlich zur Verkehrsanordnung vom AG*
Nur für zusätzlich zur Verkehrsanordnung vom AG
angeordnete Verkehrszeichen

**1.2.3 Absperrg.o.Warneinricht. aufstellen Leitbake beidseit Folie Typ 2**
StL-Nr. 1610540202020000
Absperrgerät oder Warneinrichtung aufstellen und beseitigen, für die Bauzeit vorhalten, warten und betreiben.
Vorübergehende Sicherungsmaßnahmen durchführen. 70 v.H.
des Preises werden nach Aufstellen, der Rest nach Be-
seitigen vergütet.
Leitbake Größe 1000x250 mm beidseitig.
Mit retroreflektierender Folie der Bauart Typ 2.
Menge: 10,000 St

*Hinweis: Nur für zusätzlich zur Verkehrsanordnung vom AG*
Nur für zusätzlich zur Verkehrsanordnung vom AG
angeordnete Verkehrszeichen

**1.2.4 Absperrg.o.Warneinricht. aufstellen Leitbake beidseit Folie Typ 2 Eins. Blinklicht Versorg.n.Wahl AN**
StL-Nr. 1610540202020201
Absperrgerät oder Warneinrichtung aufstellen und beseitigen, für die Bauzeit vorhalten, warten und betreiben.
Vorübergehende Sicherungsmaßnahmen durchführen. 70 v.H.
des Preises werden nach Aufstellen, der Rest nach Be-
seitigen vergütet.
Leitbake Größe 1000x250 mm beidseitig.
Mit retroreflektierender Folie der Bauart Typ 2.
Mit 1 Richtstrahler einseitig, gelbes Blinklicht.
Energieversorgung nach Wahl des AN.
Menge: 10,000 St

*Hinweis: Nur für zusätzlich zur Verkehrsanordnung vom AG*
Nur für zusätzlich zur Verkehrsanordnung vom AG
angeordnete Verkehrszeichen

**1.2.5 Absperrg.o.Warneinricht. aufstellen Abspsch. 500x2000 Folie Typ 2 Mit Tastleiste**
StL-Nr. 161054021802001
Absperrgerät oder Warneinrichtung aufstellen und beseitigen, für die Bauzeit vorhalten, warten und betreiben.
Vorübergehende Sicherungsmaßnahmen durchführen. 70 v.H.
des Preises werden nach Aufstellen, der Rest nach Be-
seitigen vergütet.
Absperrschranke Größe 500x2000 mm mit Aufstellvorr.
Mit retroreflektierender Folie der Bauart Typ 2.
Mit Tastleiste.
Menge: 20,000 St

#### 1.3 ARBEITEN AUF NACHWEIS

*Hinweis: HINWEIS zu folgenden Leistungen:*
StL-Nr. 010005
HINWEIS zu folgenden Leistungen:
Leistungen gemäß den nachfolgenden Sätzen, werden nur
vergütet, wenn die Ausführung durch den AG ausdrücklich
angeordnet wird.
Die nachfolgend angegebenen Abrechnungssätze gelten für
die normale tarifliche Arbeitszeit nach den geltenden
Tarifbestimmungen. Für Über-, Nacht-, Sonn- und
Feiertagsstunden werden zusätzlich die tariflichen
Aufschläge vergütet.

*Hinweis: Stundenlohnarbeiten*
StL-Nr. 010010

**1.3.1 Schachtmeister/Polier**
StL-Nr. 010020
Menge: 5,000 h

**1.3.2 Baufacharbeiter**
StL-Nr. 010030
Menge: 10,000 h

**1.3.3 Bauwerker**
StL-Nr. 010040
Menge: 10,000 h

*Hinweis: Maschinen-/Gerätestunden*
StL-Nr. 010060
Maschinen-/Gerätestunden
Die Stundensätze beinhalten An- und Abtransport,
Vorhaltung, Betriebskosten und Bedienung.

**1.3.4 Minibagger**
StL-Nr. 010080
Minibagger
2,5 Tonnen-Klasse
mit Ausrüstung
Menge: 5,000 h

**1.3.5 Bagger**
StL-Nr. 010070
Bagger
mit Ausrüstung
min. 1,0 cbm Löffelinhalt
Menge: 5,000 h

**1.3.6 Radlader**
StL-Nr. 010110
Menge: 5,000 h

**1.3.7 Kompressor**
StL-Nr. 010140
Kompressor
6 cbm/min.
Menge: 5,000 h

**1.3.8 LKW-Allrad Kipper**
StL-Nr. 010120
LKW-Allrad Kipper
min. 10 to
Menge: 5,000 h

### 2 Ingenieurbauwerke

#### 2.1 OBERFLÄCHENVORBEREITUNG

*Hinweis: Hinweis zur Folgeposition*
Hinweis zur Folgeposition
gesamte Fläche, die zur Umsetzung der Massnahme
geräumt werden muss. Ca. 900 qm.

**2.1.1 Fläche abräumen Aufwuchs Wurzelstöcke Astwerk S.Abr.Verwert.AN**
StL-Nr. 2110600211100010
Fläche nach Unterlagen des AG abräumen.
Strauch- und Baumbestand sowie sonstiger Aufwuchs bis
zu 0,10 m Stammdurchmesser, 1,00 m über dem Erdboden
gemessen, einschließlich Wurzelwerk.
Wurzelstöcke anderweitig gefällter Bäume bis zu 0,10 m
Durchmesser an der Schnittstelle roden.
Astwerk gefällter Bäume, Holzreste.
Schlagabraum nach Wahl des AN verwerten.
Menge: 1,000 Psch

**2.1.2 Wurzelstöcke roden '' '' '' Wst.Verw. AN**
StL-Nr. 241060209991
Wurzelstöcke roden. Gemessen wird der Durchmesser der
Schnittstelle des Wurzelstocks vor dem Roden.

Durchmesser 'über 10 cm bis 50 cm'

Neigung der Rodungsfläche 'bis 1:1,5'

Wurzellöcher 'verfüllen mit Boden des AG'
Wurzelstöcke nach Wahl des AN verwerten.
Menge: 10,000 St

**2.1.3 Weidezaun umsetzen Zaunhöhe 1,20 m Pfosten Eiche Pfostenlänge1,60m Pfostenabst.2,00m Pf.ersetz.b.20v.H El.-drahtnetz '___'**
Weidezaun einschließlich der erforderlichen Erdarbeiten
umsetzen. Befestigungsmaterial ersetzen. Nicht wiederverwendbares Material nach Wahl des AN verwerten. Aushubmaterial innerhalb der Baustelle flächenhaft verteilen.
Zaunhöhe = 1,20 m.
Pfosten aus Eichenholz.
Pfostenlänge = 1,60 m.
Pfostenabstand = 2,00 m.
Nicht wieder verwendbare Pfosten ersetzen. Anteil bis
20 v.H.
Weidezaun mit Elektrodrahtnetz.
Einschliesslich umsetzen und wiederherstellen der
Eckaussteifungen.
Menge: 40,000 m

**2.1.4 Weidezauntor umsetzen**
Zauntor (Gatter) aus Stahl, Breite ca. 5,00m, einschließlich Pfosten und Betonfundamente aufnehmen und zur Wiederverwendung zwischenlagern. Fundamentbeton der Pfosten abtrennen, Betonabbruch verwerten. Pfosten neu in Beton setzen einschließlich sämtlicher Erdarbeiten und Betonlieferung, Tor einsetzen.
Menge: 1,000 psch

#### 2.2 WASSERHALTUNG

**2.2.1 Reinerhaltung des Gewässers**
Reinerhaltung des Gewässers
Sämtliche erforderlichen Maßnahmen zur
Verhinderung von Verunreinigungen des Bachlaufes
(Sedimente, Ölhaltige Stoffe etc.) während der gesamten Baumaßnahme.
Sperre bestehend aus Strohballen o. ä. die quer zur
Flussachse an die Bachsohle befestigt werden, sowie Ölsperren über die gesamte Gewässerbreite.
Für Bachbreiten bis ca. 3.00 m liefern und auslegen,
einschließlich eventueller Schadensbehebung am
Gewässer.
Einschließlich aller erforderlichen Materialien,
Arbeiten und Nebenarbeiten, Befestigungskonstruktionen
(Eichenpfähle), Vlies etc..
Die Sperren sind der Art anzulegen, dass eine
Absetzwirkung von Sedimenten im Bereich vor der Sperre erzielt und eine Trübung des Gewässers unterhalb der Sperre vermieden wird.
Austauschen zugesetzter Filtermaterialien, auch
mehrfach.
Mehrmaliges Umsetzen ist je nach Erfordernis
einzukalkulieren, sowie das jederzeitige Ausbauen und wieder Einbauen der Sperren bei Hochwasser (Auch an Wochenenden und Feiertagen).
Nach Beendigung der Bauarbeiten in dem jeweiligen
Abschnitt sind die Sperren so beseitigen dass keine
abgelagerten Feinsedimente oder Öle in das Gewässer gelangen.
Schäden durch unzureichende Reinigungswirkung der
Sperren gehen zu Lasten des AN.
Inkl. Aufnehmen und Entsorgen des abgesetzten
Feinsedimentes bzw ölhaltigen Stoffe.
Menge: 1,000 Psch

**2.2.2 Bachverrohrung herstellen**
Bachverrohrung herstellen zum Einbau des Durchlasses
Verrohrung nach Wahl des AN, in Abstimmung
mit der genehmigenden Behörde,
entsprechend hydraulischen und bautechnischen
Erfordernissen herstellen, vorhalten, unterhalten, umsetzen
und beseitigen.
Verrohrung zur Herstellung des Durchlasses und der
Anschlussbereiche
Hydraulische Werte:
HQ100 = 13,50 m³/s
HQ5 = 8,00 m³/s
HQ1 = 4,75 m³/s
MQ = 0,24 m³/s
Einzukalkulieren sind alle Materialien und
Sicherungsmassnahmen, Herstellung von Fangedämmen,
Verrohrungen sowie  alle Erd- und Nebenarbeiten einschließlich der hierzu eventuell notwendigen Vergrößerung und Wiederverfüllung
der Baugruben, sowie das (mindestens halbseitige) versetzen der Verrohrung zum Bau von Streifenfundamenten und Untersohlsicherung.
Menge: 1,000 Psch

**2.2.3 Wasserrechtsantrag**
erwirken einer wasserrechtlichen Genehmigung für eine
provisorische/temporäre Verlegung des Bachs.
Vergütet werden alle erforderlichen Abstimmungen
Vorort mit der zuständigen Genehmigungsbehörde, sowie
die Erstellung der erforderlichen Unterlagen zum
Genehmigungsverfahren.
Menge: 1,000 Psch

**2.2.4 Einfache Pumpenanlage einr. vorh. betr. '___' FD 10-30 m3/h Höhe bis 5,0 m Schlauchleitung Vorflut 20 m Sumpf verfüllen**
Einfache Pumpenanlage für offene Wasserhaltung zum Trockenlegen und Freihalten der Baugrube von Wasser sowie
zum Ableiten des geförderten Wassers einrichten. Pumpensumpf nach Wahl des AN herstellen. Der Einsatz umfasst das betriebsbereite Aufbauen, auch mehrfach,
innerhalb einer Baugrube, vorhalten und Betreiben
sowie das Abbauen sowie das Herstellen und Beseitigen
der Ableitung zum Vorfluter.

Baugrube '_für Brücke einschl. Bachanschlüsse, sowie Rohrlei
tungsgräben__'
Förderdurchfluss über 10 bis 30 m3/h.
Förderhöhe bis 5,00 m.
Ableitung mittels Schlauchleitung herstellen.
Entfernung zum Vorfluter bis 20,00 m.
Pumpensumpf verfüllen.
Menge: 1,000 Psch

#### 2.3 ERDARBEITEN, ARBEITEN AM GEWÄSSER

**2.3.1 Oberboden abtragen und lagern '___' Oberboden AN lag. Lagerfl.AN Bauz.**
Oberboden ggf. einschließlich Vegetationsdecke abtragen
und lagern. Oberboden in regelmäßig geformten Mieten
locker aufsetzen. Ansaat und Mähen einer Decksaat werden gesondert vergütet. Beschreibung der Homogenbereiche nach Unterlagen des AG. Abgerechnet wird nach Ab-
tragsprofilen.
Dicke '_unterschiedlich, i.M. 20-25 cm'
Oberboden fördern und außerhalb der Baustelle auf
Flächen des AN lagern.
Lagerflächen während der Bauzeit bereitstellen.
Menge: 900,000 m²

*Hinweis: Hinweis Kranaufstellplatz*
Im Arbeits- und Baufeldbereich und für den Zeitraum
der Baumaßnahme werden Verbreiterungen und
Auffüllungen für die Materialandienung bzw. als
Kranaufstellplatz (Fertigteile Durchlass etc) und ggf. für die Verkehrsführung erforderlich. Der überwiegende Teil des Frostschutzmateriales (einschliesslich Geotextil) kann als Unterbau für die neue Straßenführung zwischen Brückenneubau und "Achse 2 Wupperstraße" verbleiben, Randbereiche sind zurückzubauen.. Die Asphaltbefestigung ist komplett rückzubauen. Der Umfang der
Massnahmen ist vor der Ausführung mit dem AG
abzustimmen.
Eine Position für das Abschieben des Oberbodens befindet sich im Gewerk Erdarbeiten.
Eine Position für den einzubauende Frostschutz ist im Teil Verkehrsanlagen enthalten.
Rückzubauendes Frostschutzmaterial wird im Zuge des Kofferbett-Aushubes abgetragen und über die entsprechende Position im Teil Verkehrsanlagen mit abgerechnet.

**2.3.2 Geotextil als Trennschicht verlegen Nutz.Dauer<25Jahr pH 4-9 GRK 4 '___' Abr. Überdeckung**
StL-Nr. 2110640211010901
Geotextil als Trenn- und Filterschicht verlegen. Trennschicht nach Unterlagen des AG. Überlappung mindestens
0,50 m. Überschüttung wird gesondert vergütet.
Erforderliche Nutzungsdauer bis 25 Jahre.
pH-Wert des Umgebungsmilieus 4 bis 9.
Geotextilrobustheitsklasse 4.

Verlegen '_längs oder quer_zur Straßenachse_'
Abgerechnet wird die überdeckte Trennfläche.
Menge: 220,000 m²

**2.3.3 Geotextil aufn, entsorgen**
Geotextil der Vorposition nach Beendigung der Arbeiten
aufnehmen und fachgerecht entsorgen.
Menge: 60,000 m²

**2.3.4 Sichern von Versorgungsleitungen Strom Niederspan.**
StL-Nr. 1490140201
Versorungsleitungen, die im Zuge der Bauarbeiten freigelegt werden, nach Angabe und den Vorschriften der
Unterhaltungsträger sichern und vor Beschädigungen
schützen, einschl. der Kosten für die Erschwernisse,
die bei den Bauarbeiten durch das Vorhandensein dieser
Leitungen entstehen.
Der Einheitspreis gilt unabhängig von der Anzahl der
abgerechneten Meter.
Liegen mehrere Leitungen eines Unterhaltungsträgers
in einem Leitungsgraben, so wird die Länge nur einer
Leitung abgerechnet.
Leitungsart = Strom ( Niederspannung ).
Menge: 50,000 m

**2.3.5 Sichern von Versorgungsleitungen Abwasser**
StL-Nr. 1490140206
Versorungsleitungen, die im Zuge der Bauarbeiten freigelegt werden, nach Angabe und den Vorschriften der
Unterhaltungsträger sichern und vor Beschädigungen
schützen, einschl. der Kosten für die Erschwernisse,
die bei den Bauarbeiten durch das Vorhandensein dieser
Leitungen entstehen.
Der Einheitspreis gilt unabhängig von der Anzahl der
abgerechneten Meter.
Liegen mehrere Leitungen eines Unterhaltungsträgers
in einem Leitungsgraben, so wird die Länge nur einer
Leitung abgerechnet.
Leitungsart = Abwasser.
Menge: 5,000 m

**2.3.6 Entwässerungsrohrleitung abbrechen '' Beton-Rohr Bettung abbrechen Tiefe bis 1,25 m Ausb. verwerten**
StL-Nr. 24110305911101
Entwässerungsrohrleitung abbrechen. Entwässerungsrohrleitung liegt bis Oberkante Rohr frei. Erdarbeiten in
der verbliebenen Leitungszone ausführen. Offene Wasserhaltung bis zu einer Pumpenleistung von 10 m3 Fördermenge und 5,00 m Förderhöhe je Stunde und Haltung ausführen. Das Ausbauen von Schächten wird gesondert vergütet.

Rohr DN/ID '300 mm'
Rohr aus Beton.
Bettung aus Beton bis 20 cm Dicke abbrechen.
Fließsohlentiefe bis 1,25 m.
Ausbaustoffe nach Wahl des AN verwerten.
Menge: 25,000 m

**2.3.7 Suchgraben herstellen '___' Tiefe >1,25-1,75m mitMasch.unterst. Aufbruch gesond. Boden einb.u.v.**
StL-Nr. 18908911922101
Suchgraben nach Unterlagen des AG einschließlich Handschachtung herstellen. Aushub zur Wiederverwendung
seitlich lagern. Beschreibung der Homogenbereiche nach
Unterlagen des AG. Abgerechnet wird nach Abtragsprofilen.

Homogenbereiche 'B1'
Grabentiefe über 1,25 bis 1,75 m.
Handschachtung mit Maschinenunterstützung.
Straßenaufbruch wird gesondert vergütet.
Seitlich gelagerten Boden einbauen und verdichten.
Menge: 5,000 m³

*Hinweis: Hinweis zur Folgeposition*
Sämtliche Baugruben für neues Bauwerk, Winkelsteine, Retentionsraum,  Auhub im Bachprofil, Rückbau Altbauwerk, Bachanschluss etc.
Aushub profilgerecht herstellen.

**2.3.8 Baugrube herstellen '___' '___' '___' LAGA Z 2 Aushub verwert.AN '___'**
Baugrube nach Unterlagen des AG herstellen. Beschreibung der Homogenbereiche nach Unterlagen des AG.
Verbau wird gesondert vergütet.

Homogenbereiche '_B1 gem. Gutachten Slach u. Partner__'

Baugrube 'profilgerecht herstellen.'

Baugrubentiefe '_bis 4,00 m_'
Zuordnungswert nach LAGA = Z 2, DK 0, BM-F3.
Aushub der Verwertung nach Wahl des AN zuführen.

Abrechnung '_gemäß der Mindestmaße aus DIN 18300_'
Menge: 350,000 m³

*Hinweis: Hinweis Verbauposition*
Zur Aufrecherhaltung des Verkehrs, zum temporären Schutz der vorhandenen Brücke und zur Arbeitsraumsicherung ist ausschließlich der nordöstliche Bereich der Baugrube mit einem Verbau zu sichern. Der übrige Teil der Grube ist abzuböschen.

**2.3.9 Baugrubenverbau herst Bauwerk Tiefe 1,75-4,00 m. Verbau entfernen**
Baugrubenverbau nach Wahl des AN
entsprechend statischen und konstruktiven Erfordernissen herstellen. Abgerechnet wird die Fläche aus der Länge und den Tiefen des Verbaus. Die Länge wird in der Achse des Verbaus gemessen. Die Tiefen werden gemessen von 10 cm über Gelände oder Schutzstreifen oder von der vorgeschriebenen Oberkante des Verbaus bis zur Baugrubensohle. Eine geprüfte Statik ist in dreifacher Ausführung zu erbringen.
Baugrube für gesamtes Bauwerk.
Baugrubentiefe über 1,75 bis 4,00 m.
Verbau vorhalten, ausbauen und entfernen.
Menge: 30,000 m²

**2.3.10 Sickerrohrleitung verlegen in BW-Hinterfüll Rohr DN 100 Teilsickerrohr PVC-U-Rohr,Typ C1 Sohle=Boden AN Tiefe bis 2,75 m**
Sickerrohrleitung in Sickeranlage verlegen. Schachtanschluss wird gesondert vergütet.
Einbau in Bauwerkshinterfüllung.
Rohr DN/ID 100.
Teilsickerrohr (LP).
Rohr aus PVC-U Typ C 1 (tunnelförmig, gewellt, Sohle
glatt).
Sickerraumsohle mit bindigem, steinfreiem Boden des AN
abdichten.
Fließsohlentiefe bis 2,75 m.
Menge: 30,000 m

**2.3.11 Abzweig f. Sickerrohleitung**
PVC-U- Formstück  Abzweig DN 100/100 mm für Sickerrohrleitung liefern und einbauen als Zulage zur Rohrposition
Menge: 2,000 St

**2.3.12 Dränschicht an Bauwerk herstellen '___' Matte, RiZ Was 7**
StL-Nr. 2111110491
Dränschicht an erdberührten Flächen von Bauwerken nach
Unterlagen des AG herstellen. Abgerechnet wird die bedeckte Wandfläche.

Dränschicht '_für Durchlass und Stützmauern__'
Dränschicht aus Dränmatte nach Richtzeichnung Was 7.
Menge: 60,000 m²

*Hinweis: grobkörniger Boden nach ZTV E StB Abschnitt 10.2.3*
grobkörniger Boden nach ZTV E StB Abschnitt 10.2.3
(Entwässerungsbereich).

**2.3.13 Baust. lief. als BW-Hinterfüll.einb Brücke,Stützwand '___' Entwässerungsber.**
Katalog-Nr. 01070160
Baustoff liefern und als Bauwerkshinterfüllung profilgerecht einbauen und verdichten. Abgerechnet wird nach
Auftragsprofilen.
Hinterfüllung der Haubenprofilwände und L-Steine.

Baustoff '_grobkörniger Boden aus natürlichen gebrochenen Gestein
skörnungen ohne Gesteinsmehl ("Null-Anteil")__'
Entwässerungsbereich.
Menge: 30,000 m³

**2.3.14 Geotextil als Trennschicht verlegen Nutz.Dauer<25Jahr pH 4-9 GRK 4 '' '' '' Abr. Überdeckung**
StL-Nr. 2410640311019991
Geotextil als Trenn- und Filterschicht verlegen. Trennschicht nach Unterlagen des AG. Überlappung mindestens
0,50 m. Überschüttung wird gesondert vergütet.
Erforderliche Nutzungsdauer bis 25 Jahre.
pH-Wert des Umgebungsmilieus 4 bis 9.
Geotextilrobustheitsklasse 4.

Filtereigenschaften 'zur Trennung von Entwässerungsbereich und Hinterfüllung'

Verlegen 'überrwiegend senkrecht'

Verlegen auf Flächen 'hinter den Wänden der Haubenprofile'
Abrechnnung nach überdeckter Trennfläche.
Menge: 60,000 m²

*Hinweis: Hinweis*
Hinterfüllung von Haubenprofilen, L-Steinen etc. außerhalb der Entwässerungsbereiche.

**2.3.15 Baustoff lief.,in Baugrube einbauen grobk. Boden Bauwerk WSG geeignet Auftrag**
StL-Nr. 211081211111
Baustoff liefern, in Baugrube nach Unterlagen des AG
einbauen und verdichten.
Baustoff = grobkörniger Boden.
Baugrube für gesamtes Bauwerk.
Baustoff für Einbau in Wasserschutzgebieten geeignet.
Abgerechnet wird nach Auftragsprofilen.
Menge: 180,000 m³

**2.3.16 Mulde herstellen gewachsener Boden '' '' '' '' Boden Verwert. AN ''**
StL-Nr. 2410651329999199
Mulde nach Unterlagen des AG herstellen.
In gewachsenem Boden. Homogenbereiche nach Unterlagen
des AG.

Mulde 'längs durch den Retensionsraum zum Bach verlaufend'

Muldenbreite '1,00m'

Tiefe 'ca 0,20m'

Sohlgefälle 'entsprechend der Sohle des Retentionsraumes'
Boden bzw. Fels nach Wahl des AN verwerten.

Materialklasse 'LAGA = Z 2, DK 0, BM-F3'
Menge: 25,000 m

**2.3.17 Lehmsperre einbauen**
Bindigen Boden (Lehm/Ton) - wasserundurchlässig -
liefern und auf Anweisung der Bauleitung als
Wassersperre in die Bachsohle einbauen.
Einbaubreite = Sohlbreite.
Menge: 3,000 m³

**2.3.18 Ufersicherung mit HMB 300/1000 (Kl. V) liefern und in Blockschichtung versetzen**
Ufersicherung mit HMB 300/1000 (Kl. V) liefern und in Blockschichtung 2-4-reihig versetzen
Fugen mit LMB 5/40 verfüllen.
Menge: 70,000 m²

**2.3.19 Sohl- bzw. Böschungsstickung CP 90/250**
Stickung an Sohle und Böschungen aus wetterfesten
Grauwackesteinen, TLW Wasserbausteine CP 90/250. Steine sind in Beton, Mindestdicke 15 cm, Mindestgüte C20/25 einzudrücken,
Zwischenräume mit Passstücken und Beton
verfüllen. .
Einschließl. aller erforderl. Erd- und Nebenarbeiten,
Handarbeit ist einzukalkulieren.
Menge: 20,000 m²

**2.3.20 Pfahlreihe aus Eichenpfählen einschlagen**
Pfahlreihe aus Eichenpfähleneinschlagen
Pfahlreihe aus unbehandelten Eichenpfählen, Zopfdurchmesser 15 cm oder gerissenen Eichenpfählen, mind. 1,00 m lang, als dichtschließende Querriegel zum Abschluß von Steinbefestigungen oder für die Herstellung von Grund- und Sohlschwellen herstellen. Die Pfähle sind sohlengleich zu schlagen und wenn erforderlich an den Köpfen profilgerecht zu schneiden, einschl. Materiallieferung und allen Nebenarbeiten.
Vergütet wird je Stück Pfahl.
Menge: 65,000 St

**2.3.21 Untersohlsicherung im Haubenprofil**
Untersohlsicherung, bestehend aus Beton-Rasengitterplatten 60 x 40 x 12 cm, in 20 cm dickem Mörtel- bzw. Betonbett, Mindestgüte C 20/25 versetzt, liefern und  zwischen den Fundamentstreifen einbauen.
Einzukalkulieren ist der Einbau in mehreren Abschnitten, mindestens jeweils halbseitig; auf Grund der notwendigen Wasserhaltungsmassnahmen.
Menge: 20,000 m²

**2.3.22 Sohlsubstrat aufnehmen-lagern**
Sohlsubstrat aufnehmen, im Baubereich verfahren und
zur Wiederverwendung lagern.
Menge: 30,000 m³

**2.3.23 Sohlsubstrat einbauen**
gelagertes Sohlsubstrat aufnehmen, und nach Herstellung des neuen Bachbettes
einbauen.
Menge: 30,000 m³

*Hinweis: Hinweis*
Beilieferung bei nicht ausreichendem vorhandenem Sohlsubstrat; Einbau in der Gewässersohle

**2.3.24 Steinschüttung Wasserbausteine TLW CP 90/250**
Steinschüttung aus Wasserbausteinen gemäß den
technischen Lieferbedingungen für Wasserbausteine
(TLW 2003), aus Naturbruchsteinen (Grauwacke) gemäß
Zeichnung, in Böschungen oder Sohlen fach- und
profilgerecht einbauen; die unregelmäßig gebrochenen
Steine sind während des Einbaus so zu sortieren, dass
die Fugen und Hohlräume des Steinkörpers klein gehalten werden; Hohlräume sind entsprechend dem Baufortschritt in Wasser stehenden Bereichen mit anstehendem Sohlsubstrat, im Trockenen lagenweise mit Oberboden des AG  zu verfüllen.
Die Abrechnung erfolgt nach Wiegekarten.
Mindestkantenlänge der Einzelsteine in mm: 90/250
Größenklasse der Schüttsteine gemäß TLW 2003: CP 90/250
Menge: 7,500 t

**2.3.25 Bruchsteinblöcke Querriegel**
Bruchsteinblöcke, aus Grauwacke,
Kantenlänge ca. 40 bis 50 cm
liefern und fachgerecht versetzen als Querriegel zur Sicherung der Geschiebesohle im Ein- und Auslauf.
Vergütet wird der lfd Meter Riegel.
Menge: 8,000 m

**2.3.26 Gewässerumschluss**
Bach nach Umleitung an vorhandene Wasserführung
anschließen.
Menge: 1,000 Psch

#### 2.4 BAUWERKE

**2.4.1 Beton als Bodenaustausch herst. '___' '___' Dicke 20-30 cm**
Magerbeton als Bodenaustausch einschließlich ggf. erforderlicher Schalung nach Unterlagen des AG herstellen.
Ggf. erforderliche Schalung vorhalten und beseitigen.
Druckfestigkeitsklasse '_C 12 / 15 __'
Expositionsklasse '_X0__'
Dicke ca 20-30 cm.
Abgerechnet wird nach Aufmaß, Nachweis über Lieferscheine.
Menge: 6,000 m³

**2.4.2 Material lief.,in Baugrube einbauen '___' '___' Wasschutzz.geeig '_Splitt__'**
Material liefern, in Baugrube einbauen und verdichten.
Material 'Splitt 8-16mm_'
Baugrube '_Bachdurchlass; Bettung für Fertigteilfundament und Unterbau für Betonbettung der Untersohlsicherung.. Material plangerecht abziehen zum Aufsetzen des Fundamentes_'
Material für Einbau in Wasserschutzzonen geeignet.
Abgerechnet 'wird nach Aufmaß, Nachweis über Wiegeschein.'
Menge: 14,000 m³

**2.4.3 Standsicherheitsnachweis**
durch Prüfstatiker geprüfte Statik für das gesamte Bauwerk  einschließlich Winkelstützelemente;
- einschließlichBewehrungsskizzen nach DIN EN 1992 (EC 2)
- einschließlich Prüfkosten für geprüfte Statik
-einschließlich Prüfkosten für erstellte Schal- und Bewehrungspläne
Menge: 1,000 psch

**2.4.4 Ausführungszeichnungen herstellen '___' 4-fach**
StL-Nr. 1810161091
Ausführungszeichnungen herstellen.

Ausführungszeichnungen für 'gesamtes Brückenbauwerk einschließlich Winkelsteinen, einschließlich  Absturzsicherung. Einschließlich Schal- und Bewehrungspläne.'
Ausführungszeichnungen 4-fach liefern.
Menge: 1,000 Psch

**2.4.5 Brücke aus SB-fertigteilen 7050/3300/2100**
Stahlbeton-Haubenprofile mit Kappen und Fertigteilfundamenten nach DIN 1045,  DIN EN
1916, DIN EN 14844 sowie der FBS -Qualitätsrichtlinie
Teil 3
Lichte Weite 3300mm, lichte Höhe 2100mm, Länge der
Achse in der Sohle  ca. 7,05 m.
Kappen als monolithisches  Bauteil mit Haubenprofil.
Sichtflächen in Sichtbetonqualität. Wandstärke min.
25/25/25 cm gemäß vom Hersteller
aufzustellenden statischer Berechnung.
Betondeckung der Bewehrung gemäß den Anforderungen DIN 1045 auch im Bereich der Verbindung.
Verbindung absolut druckwasserdicht von außen nach
innen und von innen nach außen.
Bauteilfugen erdseitig  mit PCC-Mörtel oder vergleichbar verschließen und mittels Bitumenbahn abdichten. Bauteilfugen gewässerseitig dauerelastisch abdichten.
Für eine Verkehrslast gemäß DIN 1991 Teil 2
Lastmodell 1-3, (ehemals SLW 60)
Strassenaufbau ca. 13-18 cm.
Einschließlich Kappen,  einlass- und auslassseitig
gemäß Zeichnung, werksseitiger Tropfkanten, systembedingter Verbindungsstücke, sowie der Fertigteilfundamente
liefern und gemäß den Einbaubedingungen des
Herstellers und den Vorgaben der Statik einbauen.
Fertigteilfundamente mit Nut zur Aufnahme der Haubenprofile, Einbindetiefe min. 10 cm. Nach Aufsetzen der Haubenprofile ist der Spalt zwischen Haube und Fundament mit Quellvergussmörtel auf Zementbasis  (bspw. Pagel ö.ä.) zu vergießen.
2 Leerrohre DN 100 mit Zugdraht  je Kappe auf gesamter Länge werkseitig einbauen. Leerrohre mit Muffen an den Kappenenden zur Verlängerung der Schutzrohre.
Ebenfalls einzukalkulieren ist, das Aufbringen einer
Epoxidharz-Grundierungauf dem Bauwerk zwischen den Kappen.
Die Einlagige Dichtungsschicht auf dem Bauwerk zwischen den Kappen wird in gesonderter Position vergütet.
Eine geprüfte Statik ist dem AG vor Baubeginn in
3-facher Ausführung einzureichen (gesonderte Position).
Sofern Sondergenehmigungen z.B. für Transporte,
Krananfahrt etc. erforderlich werden, sind diese in
die Position einzukalkulieren.
Menge: 1,000 St

**2.4.6 Dichtungssch. aus 1 Bitbahn herst Zwischen Kappen '___'**
Dichtungsschicht aus einlagiger  Bitumen-Schweißbahn gemäß ZTV-ING, Teil 6, Abschnitt 2 nach Unterlagen des AGherstellen. Dichtungsschicht an bestehende Abdichtungen, Konstruktionen, Durchdringungskörper und sonstige
Einbauten anschließen. Anschlussflächen sind vorzubereiten. Das Einbauen von Verstärkungsstreifen und
Schutzlage wird gesondert vergütet.
Bauteil = Überbau zwischen den Kappen; seitlich ca. 20 cm an den Wänden herunterführen .
Bitumen-Schweißbahn '_aus Polymerbitumen_'
Menge: 24,000 m²

**2.4.7 Einbindung Dichtungsschicht an Kappe**
Einbindung der Bitumendichtungsbahn an den Kappenübergang gemäß Zeichnung.
Einzukalkulieren ist das saubere Anarbeiten der Bahn in die werksseitig hergestellte Aussparung, sowie das Verschließen der Aussparung mittels PCC-Mörtel.
Menge: 8,000 m

**2.4.8 Asphaltschutzschicht herstellen zwischen Kappen MA11S, Dicke 4 cm Bimi 20/30+vvZ Kalk.füller CC 70 ohne Asph.Granul.**
Asphaltschutzschicht auf Dichtungsschicht herstellen.
Fugen herstellen und verfüllen wird gesondert vergütet.
Einbaubreiten nach Unterlagen des AG.
Bauteil = Überbau zwischen den Kappen.
Asphaltschutzschicht aus MA 11 S. Einbau in Verkehrsflächen der Belastungsklasse Bk1,0.
Einbaudicke = 4 cm.
Bindemittel = 20/30 mit viskositätsveränderndem Zusatz
bzw. einem entsprechend viskositätsveränderten Bindemittel 20/30.
Fremdfüller = Kalksteinfüller Kategorie CC 70.
Asphaltschutzschicht ohne Verwendung von Asphaltgranulat aus Gussasphalt.
Menge: 22,000 m²

**2.4.9 Profilausgleich herstellen zwischen Kappen MA11S,Bimi 20/30+vvZ Kalk.füller CC 70 ohne Asph.Granul.**
Asphaltschutzschicht auf Dichtungsschicht zum Profilausgleich
nach Unterlagen des AG herstellen. Fugen herstellen und
verfüllen wird gesondert vergütet.
Bauteil = Überbau zwischen den Kappen.
Asphaltschutzschicht aus MA 11 S. Einbau in Verkehrsflächen der Belastungsklasse Bk1,0
Bindemittel = 20/30 mit viskositätsveränderndem Zusatz
bzw. einem entsprechend viskositätsveränderten Bindemittel 20/30.
Fremdfüller = Kalksteinfüller Kategorie CC 70.
Asphaltschutzschicht ohne Verwendung von Asphaltgranulat aus Gussasphalt.
Menge: 2,000 t

**2.4.10 Anschluss a. Fuge m. Fugenm. herst. Fuge vor Kappen Schutzschicht '___' Breite 20 mm Fugenmasse N1**
StL-Nr. 2311391262994002
Anschluss als Fuge mit Fugenmasse herstellen.
Randfuge vor Brückenkappen.
In der Asphaltschutzschicht ausbilden.

Fugenspalttiefe '_4-10 cm. Fuge in Schutzschicht einschließlich Profilausgleich herstellen.'
Fugenspaltbreite = 20 mm.
Mit heiß verarbeitbarer Fugenmasse Typ N1, einschließlich zugehörigem und zuvor aufgetragenem Voranstrichmittel.
Menge: 8,000 m

**2.4.11 Baustoff lief.,in Baugrube einbauen '___' FSS Stützwand WSG geeignet Auftrag**
Baustoff liefern, in Baugrube nach Unterlagen des AG
einbauen und verdichten.
Baustoff '
_Frostschutzmaterial aus gebrochenem natürlichen Minera
lgemisch 0-32 oder 0-45mm  als Unterbau für Winkelsteine__'
Baugrube für Stützwand.
Baustoff für Einbau in Wasserschutzgebieten geeignet.
Abgerechnet wird nach Auftragsprofilen.
Menge: 8,000 m³

**2.4.12 Unbewehrten Beton herstellen '_Unterbau__' C20/25 '___' Mit Schalung**
Unbewehrten Beton nach Unterlagen des AG herstellen.
Beton '
_für Unterbau von Winkelstützwand, Einbaudicke min. 10
bis 15 cm__'
Druckfestigkeitsklasse C20/25.
Expositionsklasse '_XC2, XD1__'
Beton einschließlich Schalung herstellen. Schalung vorhalten und beseitigen.
Menge: 5,000 m³

**2.4.13 Unbewehrten Beton herstellen '_Setzschicht_' C20/25 '___' Mit Schalung**
Unbewehrten Beton nach Unterlagen des AG herstellen.
Beton '
_als Setz-/ Ausgleichsschicht unter Winkelstützwand, Einbaudicke i.M. 5 cm; Größtkorn bzgl Schichtdicke beachten.'
Druckfestigkeitsklasse C20/25.
Expositionsklasse '_XC2, XD1__'
Beton einschließlich Schalung herstellen. Schalung vorhalten und beseitigen.
Menge: 2,000 m³

**2.4.14 Betonfertigteile einbauen '_105__' FT:Stahlbeton C30/37 XF2, XC4, XD2 '___'**
StL-Nr. 2211851891310900
Bewehrte Betonfertigteile entsprechend statischen und
konstruktiven Erfordernissen nach Unterlagen des AG
herstellen und einbauen.

Bauteil '_Fertigteil-Winkelstützelement, Bauhöhe 105 cm, Breite1,00 m, Mindestdicke der Mauerscheiben_gem. ZTV ING__'
Fertigteile aus Stahlbeton.
Druckfestigkeitsklasse C30/37.
Expositionsklasse XF2, XC4 und XD2.

Sichtflächenschalung '_glatt__'
Menge: 1,000 St

**2.4.15 Betonfertigteile einbauen '__155_' FT:Stahlbeton C30/37 XF2, XC4, XD2 '___'**
StL-Nr. 2211851891310900
Bewehrte Betonfertigteile entsprechend statischen und
konstruktiven Erfordernissen nach Unterlagen des AG
herstellen und einbauen.

Bauteil '_Fertigteil-Winkelstützelement, Bauhöhe 155 cm, Breite
1,00 m, Mindestdicke der Mauerscheiben_gem. ZTV ING__'
Fertigteile aus Stahlbeton.
Druckfestigkeitsklasse C30/37.
Expositionsklasse XF2, XC4 und XD2.

Sichtflächenschalung '_glatt__'
Menge: 4,000 St

**2.4.16 Betonfertigteile einbauen '_180__' FT:Stahlbeton C30/37 XF2, XC4, XD2 '___'**
StL-Nr. 2211851891310900
Bewehrte Betonfertigteile entsprechend statischen und
konstruktiven Erfordernissen nach Unterlagen des AG
herstellen und einbauen.

Bauteil '_Fertigteil-Winkelstützelement, Bauhöhe 180 cm, Breite1,00 m, Mindestdicke der Mauerscheiben_gem. ZTV ING__'
Fertigteile aus Stahlbeton.
Druckfestigkeitsklasse C30/37.
Expositionsklasse XF2, XC4 und XD2.

Sichtflächenschalung '_glatt__'
Menge: 4,000 St

**2.4.17 Betonfertigteile einbauen '_255__' FT:Stahlbeton C30/37 XF2, XC4, XD2 '___'**
StL-Nr. 2211851891310900
Bewehrte Betonfertigteile entsprechend statischen und
konstruktiven Erfordernissen nach Unterlagen des AG
herstellen und einbauen.

Bauteil '_Fertigteil-Winkelstützelement, Bauhöhe 255 cm, Breite1,00 m, Mindestdicke der Mauerscheiben_gem. ZTV ING__'
Fertigteile aus Stahlbeton.
Druckfestigkeitsklasse C30/37.
Expositionsklasse XF2, XC4 und XD2.

Sichtflächenschalung '_glatt__'
Menge: 4,000 St

**2.4.18 Stufe für Böschungstr. herstellen '' H/B 18/27 cm Betonfertigteile eins. .Tr.w. Bet.**
StL-Nr. 23115927911100
Stufe für Böschungstreppe nach Unterlagen des AG entsprechend RiZ Bösch auf mind. 10 cm dickem, konstruktiv
bewehrtem Unterbeton C12/15, Ausbreitmaßklasse F1 einschließlich ggf. notwendiger Sporne zur Gleitsicherung
und der erforderlichen Erdarbeiten herstellen.

Stufenbreite '1,00 m'
Auftrittshöhe 18 cm, Auftrittsbreite 27 cm.
Blockstufe aus Betonfertigteil, Druckfestigkeitsklasse
C35/45, Expositionsklasse XC4, XD1, XF2.
Einseitige Treppenwange auf Böschungen aus Betonbordsteinen, Form TB 80 x 250, auf gleichem Fundament wie
Böschungstreppe herstellen. Den Fundamentbeton als
Rückenstütze mit einer Breite von 15 cm bis 10 cm unter
Steinoberkante hochziehen.
Menge: 11,000 St

**2.4.19 Dichtungssch. aus 1 Bitbahn herst. '___' Teilflächen**
StL-Nr. 221231239001
Dichtungsschicht aus einer Bitumen-Schweißbahn gemäß
ZTV-ING, Teil 76, Abschnitt 1 nach Unterlagen des AG
herstellen. Dichtungsschicht an bestehende Abdichtungen, Konstruktionen, Durchdringungskörper und sonstige
Einbauten anschließen. Anschlussflächen sind vorzubereiten. Das Einbauen von Verstärkungsstreifen und
Schutzlage wird gesondert vergütet.

Bauteil '_Fuge/ Übergang zwischen Betonfertigteilen__'
Ausführung in Teilflächen.
Menge: 5,000 m²

**2.4.20 Stahlgeländer einbauen '___' Stahl '___' Füllstabgeländer Verank.Fusspl. Verz/EP HS/PUR HS**
Geschweißtes Stahlgeländer nach Unterlagen des AG einbauen.
Abgerechnet wird nach Länge des Handlaufs zwischen den
Achsen der Endpfosten bzw. Endstäbe.

Geländer '_für Durchlass und Stützwand; Geländer nach RiZ ING Gel
4__'
Material = Stahl

Höhe des Geländers '_1200 mm__'
Ausbildung als Füllstabgeländer.
Verankerung mit Fußplatte und Verbundankern.
Korrosionsschutz: Geländer feuerverzinken, zu beschichtende Flächen sweep-strahlen. Zwischenbeschichtung auf
Epoxidharzgrundlage, lösemittelarm (high solid), nach
Blatt 94/95, Sollschichtdicke 120 mym. Deckbeschichtung
auf Polyurethan-Grundlage, lösemittelarm (high solid),
nach Blatt 94/95 oder auf Polyurethan-Grundlage nach
Blatt 87, Sollschichtdicke 80 mym.
Farbe anthrazit
Menge: 22,000 m

**2.4.21 Geländerverankerung einbauen '___' Stahlplatte Verz/EP HS/PUR HS**
Verankerung für Geländer nach Unterlagen des AG einbauen.

Einbau '_auf Kappe und Stützwand; erforderlichenfalls einschlie
sslich Ausgleichsschicht aus Mörtel nach ZTV ING 6-11 a
nalog RiZ Gel 14 . _'
Verankerung = Fußplatte aus Stahl, 160 * 160 * 20 mm,
mit 4 Betonankern D=16 mm, feuerverzinkt.
Korrosionsschutz: Fußplatte feuerverzinken, zu beschichtende Flächen sweep-strahlen. Zwischenbeschichtung auf Epoxidharzgrundlage, lösemittelarm (high solid), nach Blatt 94/95, Sollschichtdicke 120 mym. Deckbeschichtung auf Polyurethan-Grundlage, lösemittelarm
(high solid), nach Blatt 94/95 oder auf Polyurethan-
Grundlage nach Blatt 87, Sollschichtdicke je 80 mym.
Farbe anthrazit.
Menge: 15,000 St

#### 2.5 ABBRUCHARBEITEN

**2.5.1 SE aus Stahl abbauen, Teile verwerten**
Schutzeinrichtung (SE) aus Stahl einschließlich sämtlicher Einzelteile abbauen.
SE = Einfache Schutzplanke, teils doppelt.
Mit Pfosten, Pfosten in Boden oder auf Brückenbauwerk befestigt.
Pfostenlöcher entsprechend der sie umgebenden Fläche
schließen.
Geamtlänge ca. 40 m.
Konstruktionsteile nach Wahl des AN verwerten.
Menge: 1,000 psch

**2.5.2 Bauliche Anlage abbrechen '___' '___' '___' Anl. freilegen ges. Abbr. verw.**
Bauliche Anlage abbrechen.
Anlage = Gesamter vorhandener Brückendurchlass einschliesslichFundamente, Fließsohle, Berme, Stirnwände,
Brückenplatten, Abdichtung, Flügelmauern, Stützmauern, Füllbeton, Kappen, Geländer;  einschliesslich eventuell vorhandener bodenfremder Materialien aus Beton, Stahlbeton, Mauerwerk im Grubenbereich_'
Anlage aus ' Natur- und Kunstmauerwerk, Beton, Stahlbeton. Durchlass: Lichte Weite ca. 3,00m, Lichte Höhe ca. 1,25 m, Länge ca 5,00 m_'; 4 Flügelmauern
Abbruch bis '_zur erforderlichen Tiefe unter Gelände_'
Bauliche Anlagen freilegen. Verfüllen wird gesondert
vergütet.
Gesamtes Abbruchgut nach Wahl des AN verwerten.
Menge: 1,000 Psch

#### 2.6 VERSORGER

**2.6.1 Rohrleitung aufnehmen und entfernen bis DN 200 beseitigen**
Rohrleitung aus Kunststoff aufnehmen und entfernen. Erdarbeiten werden gesondert berechnet.
Rohrdurchmesser bis DN 200 mm.
Rohrleitung geht in Eigentum des AN ueber und wird beseitigt.
Menge: 25,000 m

**2.6.2 Kabel aufnehmen und entfernen DU 3O - 5O mm Kabel beseitigen**
Kabel aufnehmen und entfernen. Erdarbeiten werden gesondert berechnet.
Kabeldurchmesser ueber 3O bis 5O mm.
Kabel abgedeckt liegend in Erdreich oder im Leerrohr.
Kabel geht in Eigentum des AN ueber und wird beseitigt.
Menge: 50,000 m

*Hinweis: Hinweis*
Hinweis
Graben zum Umlegung des Niederspannungskabels, und zur Neuverlegung der Hüllrohre für geplante Waser- und Abwasserdruckleitung. Die Grube für den Kabelschacht wird ebenfalls über diese Position vergütet.

**2.6.3 Versorgungsleitungsgraben**
Graben der Versorgungsleitungen in Boden der Bdkl.
3-6, DIN 18300,  ausheben und den
Aushub seitlich lagern. Vor der Leitungsverlegung ist die
Grabensohle sauber zu profilieren. Muffen und
sonstige Verbindungen müssen bis zum Einmessen frei
bleiben.
Das Bettungsmaterial ist von Hand einzubauen und zu
stampfen. Der Aushubboden ist lagenweise einzubauen
und zu verdichten. Zum Wiedereinbau nicht geeigneter
Boden ist auf Kippe abzufahren.
Das Bettungsmaterial wird gesondert vergütet.
Nach erfolgter Einmessung sind die Muffenbereiche
vorsichtig von Hand, wie vor beschrieben, zu verfüllen.
Erst danach darf die restliche Grabenverfüllung in der
üblichen Weise (Lagen bis 30 cm) unter entsprechender
Verdichtung erfolgen. (Siehe auch gültige ZTV E-StB und
Merkblatt über Zufüllen von Leitungsgräben. Herausgeber
ist die Forschungsgesellschaft für das Straßenwesen.)
Der durch Sand, Leitungen, zuzuliefernde Böden und andere
Materialien verdrängte Boden ist auf AN Deponie
abzufahren.
Homogenbereich B 1
LAGA Z2, Dk 0,  EBV BM-F3
Menge: 45,000 m³

**2.6.4 Kopflöcher ausheben 1,50x1,50**
Katalog-Nr. 01050050
Kopflöcher ausheben
für die Einbindung an den Bestand etc.
Kopflöcher in Boden der Kl. 3-6 (nach DIN 18300)
ausheben und den Aushub seitlich lagern. Der Aushub
kann teilweise mit Maschinen, hat jedoch zum Schutz der
Leitungen, im näheren Bereich dieser, mit Hand zu
erfolgen.
Nach der Rohrverlegung ist der Aushub lagenweise
einzubauen und zu verdichten. Der überschüssige Boden
ist auf AN Kippe abzufahren. Es gelten die maximal
zulässigen Grenzwerte aller Parameter für Einstufung
in Deponieklasse DK 0, LAGA Z2, BM-F3.
Aushublänge, -breite und -tiefe jeweils 1,50 x 1,50 x
1,00 m.
Menge: 2,000 St

**2.6.5 Kabelschacht liefern und einbauen Bet.,eint,wasserd '' '' mit Sickeröffnung '' ''**
StL-Nr. 2113420149910999
Kabelschacht bestehend aus Bodenplatte, Zwischenrahmen
und ggf. Deckenplatte liefern und einbauen. Schachtabdeckung wird gesondert vergütet.
Der Kabelschacht muss der Belastungsklasse der Schachtabdeckung mindestens gleichwertig sein.
Einbau nach Einbauanleitung des Herstellers.
Einschließlich ab Werk vorgefertigter und verschlossener Einführungen für Kabelschutzrohre und ggf. notwendiger Adapterplatten bzw. Rohreinführungen.
Erdarbeiten und der Aufbruch von Straßenbefestigungen
werden gesondert vergütet.
Werkstoff = Beton. Unterteil in monolithischer Bauweise. Wenn herstellerseitig vorgesehen, Deckenplatte liefern und einbauen. Druckwasserdicht und auftriebssicher
nach Unterlagen des AG herstellen. Bemessen nach DIN
Fachbericht 101 für Einwirkungen aus Straßenverkehr
(max. 100 kN Radlast). Betongüte mind. C35/45 nach DIN
EN 1992-1-1, Expositionsklassen der Außenbauteile XC2,
XC3, XF1, XA1 nach DIN 1045.

Lichte Schachtgröße '650 x 400 mm'

Lichte Schachttiefe '800 mm'
Bodenplatte mit Sickeröffnung. Das Anschließen einer
Sickerleitung wird gesondert vergütet.

Rohreinführungen 'für 6 Stück DN 100mm'

Bettung aus 'Dränbeton  d= 15cm'
Menge: 1,000 St

**2.6.6 Schachtabdeckung liefern/aufsetzen '' Klasse D 400 Guss-Beton, Guss '' '' tagwasserdicht dämpf. Einlagen ''**
Schachtabdeckung für Kabelschacht liefern und nach Herstellerangaben aufsetzen. Abdeckung mit Logo für die
Deckel-Spezifikation gemäß DIN EN 124.
Höhe und Neigung der Abdeckung und ggf. der Umrandung
nach Unterlagen des AG.
Abdeckung Klasse D 400, Ausführung nach DIN 19584.
Abdeckung mit Einfassung aus Gusseisen und Betonfüllung
(Expositionsklasse XF4) nach DIN EN 124, Schachtrahmen
Gusseisen.
Abdeckung ' 650 x 400 mm i.L.
Ausführung = tagwasserdicht.
Abdeckung mit dämpfenden Einlagen.
Menge: 1,000 St

**2.6.7 Kabel d. AG verlegen**
bauseits geliefertes Kabel verlegen.
Kabel ausziehen und in den Graben/ Leerrohr einlegen/einziehen.
Menge: 60,000 m

**2.6.8 Kabelschutzrohr mit Zugdraht**
Kabelschutzrohr mit Zugdraht
Liefern und verlegen von PE-.Rohr DN 100
(1- oder 2- teilig), einschließlich der Muffen,
Rohrbögen und Verschlusskappen. Kabelschutzrohr kompatibel mit dem Rohrsystem in den Brückenkappen.
Menge: 135,000 m

**2.6.9 Sand-Körnung 0/3 mm Rheinsand**
Rheinsand
Sand der Körnung 0/3 mm liefern und als ausgleichendes
Bett zur Leitungsauflagerung und zur Ummantelung der
Leitung einbauen und
verdichten.
Abgerechnet wird nach eingebauter, verdichteter Masse.
Der Lieferscheinnachweis ist zu erbringen. Es werden
nur Lieferscheine von vereidigten Wägern anerkannt.
Umrechnungsfaktor: 1,0 cbm = 1,8 to.
Dicke von Sohle und Ummantelung unterschiedlich nach Angabe der Bauleitung
Menge: 35,000 to

**2.6.10 Trassenwarnband**
StL-Nr. 0043501
Trassenwarnband liefern und ca. 50 cm über dem
Rohrscheitel auf einem ebenen Planum fachgerecht
verlegen. Die Herstellung des notwendigen Planums ist
in diesen EP einzurechnen.
Menge: 170,000 m

**2.6.11 Baustoff lief.,in Leitungsgr. einb. ' WSG geeignet oberh.Leitungsz. Abrechnung senkr.**
Baustoff liefern, in Leitungsgraben einschl.Baugruben einbauen und verdichten.
Baustoff 'gebrochenes Naturgestein der Körnung 0-32 oder 0-45 mm. '
Grabentiefe 'bis 3,00 m'
Breite der Grabensohle für Kabel
Baustoff für Einbau in Wasserschutzgebieten geeignet.
Baustoff nach Verlegen der Leitung in Graben oberhalb
der Leitungszone und in Baugruben einbauen und verdichten.
Abgerechnet wird mit senkrechten Wänden entsprechend
der Abrechnung beim Aushub; Nachweis über Wiegescheine.
Menge: 25,000 m³

**2.6.12 Leerrohr DN 200 für Wasserleitung**
Schutzrohr DN 200 als Bachkreuzung unter dem Gewässer verlegen
Liefern und verlegen von PP-.Rohr DN 200
(1- oder 2- teilig), einschließlich der Muffen,
Rohrbögen und Verschlusskappen. Muffenverbindungen und Verschlusskappen wasserdicht. Rohrbögen bis max. 15°..
Menge: 18,000 m

**2.6.13 Leerrohr DN 150 für Abwasserdruckleitung**
Schutzrohr DN 150 als Bachkreuzung unter dem Gewässer verlegen.
Liefern und verlegen von PP-.Rohr DN 150
(1- oder 2- teilig), einschließlich der Muffen,
Rohrbögen und Verschlusskappen. Muffenverbindungen und Verschlusskappen wasserdicht. Rohrbögen bis max. 15°..
Menge: 18,000 m

**2.6.14 Leitungstrasse einmessen In Plaene eintr.**
Leitungstrasse feldbuchmaessig auf markante Punkte (Hauptfahrbahnkante, Bauwerke, Brueckenwiderlager, Fluegelmauern, Grenzsteine der Strassengrenze usw.) einmessen.
Pausfaehige Feldbuchblaetter herstellen und dem AG uebergeben.
Kabeltrasse mit markanten Punkten in Plaene des AG eintragen. Angabe der unterschiedlichen Medien.
Menge: 170,000 m

#### 2.7 OBERFLÄCHENWIEDERHERSTELLUNG

**2.7.1 Oberboden des AG andecken '___' '___' Boden a. fördern**
StL-Nr. 21106142090903
Gelagerten Oberboden des AG profilgerecht andecken. Ho-
mogenbereiche nach Unterlagen des AG. Abgerechnet werden die angedeckten Flächen.

Andeckung '_auf Wiesen/Weiden__'

Dicke der Andeckung '_wie vorgefunden; ca 20-25 cm__'
Oberboden außerhalb der Baustelle auf Flächen des AN
aufnehmen und fördern.
Menge: 800,000 m²

**2.7.2 Rasenansaat mit RSM herstellen '___' Menge 5 g/m2 '___'**
StL-Nr. 21107202090190
Rasenansaat mit RSM herstellen. Saatgut ohne Entmischung ausbringen, einarbeiten und andrücken.

Fläche '_Grün-/Weideflächen__'
Saatgutmenge = 5 g/m2.

Saatgut '_für Grünland, Weideflächen__'
Menge: 800,000 m²

### 3 Verkehrsanlagen

#### 3.1 OBERFLÄCHENVORBEREITUNG

*Hinweis: Einbauten der vorhandenen Ver- und Entsorgungsleitungen*
Einbauten der vorhandenen Ver- und Entsorgungsleitungen
wie Schachtdeckel, Schieber- und Hydrantenkappen werden
vom AN im Zuge der Aufbrucharbeiten während aller
anfallenden Arbeiten bis zur Herstellung der
Asphaltdeckschicht
gegen Beschädigung oder Lageverschiebung gesichert.
Eine Vergütung erfolgt mit den nachfolgenden Positionen
jeweils nur einmal. Das Anpassen an neue Fahrbahnhöhen
wird für vorhandene Einbauten gesondert vergütet. Für
vom
AN selbst hergestellte Einbauten wird eine gesonderte
Vergütung für die Anpassung an die geplante
Fahrbahnhöhe
nicht vereinbart, sie ist dann in die entsprechenden
Einheitspreise einzurechnen.

**3.1.1 Erschwernis infolge Einbauten Erschwer. gesamte Arbeiten Schächte**
Katalog-Nr. 01020009
Erschwernis infolge Einbauten, Schächten und Straßenabläufen.
Erschwernis bei allen anfallenden Arbeiten.
Schächte.
Menge: 1,000 St

**3.1.2 Erschwernis infolge Einbauten Erschwer. gesamte Arbeiten. Straßenabläufe**
Katalog-Nr. 01020010
Erschwernis infolge Einbauten, Schächten und Straßenabläufen.
Erschwernis bei allen anfallenden Arbeiten
Straßenabläufe.
Menge: 2,000 St

**3.1.3 Erschwernis infolge Einbauten Erschwer. gesamte Arbeiten. Kastenrinnen**
Katalog-Nr. 01020010
Erschwernis infolge Einbauten, Schächten und Straßenabläufen.
Erschwernis bei allen anfallenden Arbeiten
Straßenabläufe.
Menge: 29,000 m

**3.1.4 Erschwernis infolge Einbauten Erschwer. gesamte Arbeiten. Hydranten+Schieb**
Katalog-Nr. 01020011
Erschwernis infolge Einbauten, Schächten und Straßenabläufen.
Erschwernis bei allen anfallenden Arbeiten.
Hydranten und Schieberkappen.
Menge: 1,000 St

**3.1.5 Erschwernis infolge Einfassungen Erschwer. gesamte Arbeiten. Borde**
Katalog-Nr. 01020012
Erschwernis infolge Einfassungen, Borden und Fahrbahnübergängen.
Erschwernis  bei allen anfallenden Arbeiten
Bord, Rinne, Betonstein etc.
Menge: 30,000 m

**3.1.6 Erschwerniszulage für Arbeiten im Bereich von Schildern, Masten,Werbestelen**
Erschwerniszulage für alle anfallenden Arbeiten im unmittelbaren Bereich von Schildern, Masten, Werbestelen etc., die nicht aufgenommen werden.
Beschädigungen und Wiederherstellungen, sowie alle dadurch entstehenden Kosten und Ansprüche Dritter gehen zu Lasten des Auftragnehmers.
Diese Position wird nur einmal vergütet.
Menge: 1,000 psch

**3.1.7 Verkehrsschild abbauen Größe bis 1,1 m2 Rohrpf. bis 76,1 Fundament entf. neben d. Fahrbahn Stoffe d.Verw.zuf Boden a.Bst.verf.**
Verkehrsschild von it Aufstellvorrichtung abbauen.
Schildgröße bis 1,1 m2.
Aufstellvorrichtung = Rohrpfosten, DU bis 76,1 mm
Schild neben der Fahrbahn.
Schild von Aufstellvorrichtung lösen, Schild lagern zur Wiederverwendung.innerhalb der Baustelle, Befestigungsteile verwerten nach Wahl d. AN
Menge: 6,000 St

**3.1.8 Rohrpfosten abbauen verwerten m. Fund.**
Aufstellvorrichtung von Verkehrsschildern, Namensschildern etc. abbauen einschl. Fundament.
Schilder wurden bereits abgenommen.
Aufstellvorrichtung = Rohrpfosten, DU bis 76,1 mm abbauen.
Fundament entfernen.
Schild neben der Fahrbahn.
Abgebaute Stoffe nach Wahl des AN verwerten.
Fundamentlöcher mit Boden aus dem Baubereich flächenhaft verfüllen und verdichten.
Menge: 2,000 St

**3.1.9 Asphaltbefestigung trennen Einzelfl. schneiden '___'**
Asphaltbefestigung geradlinig trennen.
in Einzelflächen längs und quer zur Fahrbahnachse,
Trennen durch Schneiden.
Dicke der Asphaltbefestigung '_bis 25 cm__'
Menge: 60,000 m

**3.1.10 Asphaltbefestigung aufnehmen Fahrbahn, GW '___' '___' Aufbr. Verw. AN**
Asphaltbefestigung, teerfrei,  aufbrechen und aufnehmen.
Fläche = Fahrbahn und Gehweg.
Dicke der Asphaltbefestigung '_bis 25 cm. Aufbruch durch fräsen oder Aufbrechen nach Wahl des AN__'
Gesamtaufbruchtiefe '_bis 25 cm__'
Aufbruchgut nach Wahl des AN verwerten.
Menge: 800,000 m²

**3.1.11 Teerhaltige Befestigung aufnehmen '' '' '' '' '' Teer beseit.**
Teerhaltigen Straßenaufbruch lösen und aufnehmen. Beschaffenheit nach Unterlagen des AG. Abrechnung erfolgt nach
Abtragsprofilen.
Schicht 'sämtliche Schichten'
Befestigung 'Teerhaltiger Straßenaufbruch''
Dicke 'bis 30 cm'
Fläche 'Fahrbahn, in Streifen und Zwickeln'
Lösen 'durch Aufbrechen oder Fräsen'
Pechhaltiges Fräsgut / Aufbruchgut laden, fördern und nach Wahl des AN entsorgen. Schadstoffbelastung nach Unterlagen des AG. Abgerechnet wird nach Wiegescheinen.
Abfallschlüsselnummer 170302.
Gebühren der Abfallentsorgung sind einzurechnen.
Menge: 140,000 t

**3.1.12 Pflasterd.m.Betonpfl.-steinen aufn. '' ungeb. Fugenmat. ungeb. Bettung Steine lagern Pflaster säubern**
Pflasterdecke mit Pflastersteinen aus Beton aufnehmen.
Aufnehmen der Tragschicht wird gesondert vergütet.
Pflasterstein 'bis 14 cm Dicke'
Mit Fugenfüllung aus ungebundenem Fugenmaterial.
Bettung aus ungebundenem Bettungsmaterial.
Steine innerhalb der Baustelle fördern und lagern.
Übriges Aufbruchgut nach Wahl des AN verwerten.
Pflastersteine säubern.
Menge: 25,000 m²

**3.1.13 Bordstein aufnehmen. Hochbord Beton Fund.ü10-20/R-St. alles Verw. AN**
Bordstein aufnehmen.
Bordstein = Hoch- und Rundbordstein aus Beton, Breite
bis 18 cm, Höhe bis 30 cm.
Fundament aus Beton, über 10 bis 20 cm dick, und
Rückenstütze aus Beton aufbrechen.
Sämtliche Steine und übriges Aufbruchgut nach Wahl des
AN verwerten.
Menge: 65,000 m

#### 3.2 ERDARBEITEN

**3.2.1 Erschw. d. vorhd.Versorg.Leitg. Strom, Fernmeldekabel, Breitband, Glasfaser**
Erschwernisse durch das Vorhandensein von Versorgungsleitungen, die im Zuge der Bauarbeiten nicht freigelegt, umgelegt bzw. neuverlegt werden.
Die vom Versorgungsunternehmen übergebene Achse der
Versorgungsleitungen ist zu markieren.
Liegen mehrere Leitungen eines Unterhaltungsträgers in
einem Leitungsgraben, so wird die Länge nur einer
Leitung abgerechnet.
Leitungsart = Strom, Fernmeldekabel, auch Breitband, Glasfaser.
Menge: 165,000 m

**3.2.2 Erschw. d. vorhd.Versorg.Leitg. Wasser**
StL-Nr. 1490140105
Erschwernisse durch das Vorhandensein von Versorgungsleitungen, die im Zuge der Bauarbeiten nicht freigelegt, umgelegt bzw. neuverlegt werden.
Die vom Versorgungsunternehmen übergebene Achse der
Versorgungsleitungen ist zu markieren.
Liegen mehrere Leitungen eines Unterhaltungsträgers in
einem Leitungsgraben, so wird die Länge nur einer
Leitung abgerechnet.
Leitungsart = Wasser.
Menge: 25,000 m

**3.2.3 Erschw. d. vorhd.Versorg.Leitg. Gas**
Erschwernisse durch das Vorhandensein von Versorgungsleitungen, die im Zuge der Bauarbeiten nicht freigelegt, umgelegt bzw. neuverlegt werden.
Die vom Versorgungsunternehmen übergebene Achse der
Versorgungsleitungen ist zu markieren.
Liegen mehrere Leitungen eines Unterhaltungsträgers in
einem Leitungsgraben, so wird die Länge nur einer
Leitung abgerechnet.
Leitungsart = Gas, Niederdruck.
Menge: 25,000 m

**3.2.4 Erschw. d. vorhd.Versorg.Leitg. Abwasser**
StL-Nr. 1490140106
Erschwernisse durch das Vorhandensein von Versorgungsleitungen, die im Zuge der Bauarbeiten nicht freigelegt, umgelegt bzw. neuverlegt werden.
Die vom Versorgungsunternehmen übergebene Achse der
Versorgungsleitungen ist zu markieren.
Liegen mehrere Leitungen eines Unterhaltungsträgers in
einem Leitungsgraben, so wird die Länge nur einer
Leitung abgerechnet.
Leitungsart = Abwasser.
Menge: 40,000 m

*Hinweis: Hinweis Bodenaushub Kofferbett, sonst. Abtrag*
Bodenaushub Kofferbett, sonst. Abtrag;
Es gelten die maximal zulassigen Grenzwerte aller
Parameter bis einschließlich Klassifizierung  Z 2
nach LAGA bzw. DK 0,
BG-F3 nach EBV

**3.2.5 Boden bzw. Fels lösen und verwerten '___' profilg. lösen Planum gesondert LAGA Z 2**
Boden bzw. Fels aus Abtragsbereichen lösen, laden und
nach Wahl des AN verwerten. Beschreibung der Homogenbereiche nach Unterlagen des AG. Die Herstellung von Mulden und Gräben wird gesondert vergütet.
Abgerechnet wird nach Abtragsprofilen.
Homogenbereich '_B 1 gem. Gutachten Slach & Partner__'
Profilgerecht lösen.
Das Herstellen des Planums wird gesondert vergütet.
Zuordnungswert nach LAGA = Z 2, DK 0,  EBV  BM-F3.
Menge: 300,000 m³

**3.2.6 Planum herstellen Ev2 = 45 MPa**
StL-Nr. 2110624901
Planum herstellen nach Unterlagen des AG.
Verformungsmodul Ev2 = 45 MPa.
Menge: 600,000 m²

#### 3.3 STRASSENBAU

*Hinweis: Hinweis*
Frostschutzmaterial in allen erforderlichen Dicken; inVoll-, Teilausbaubereichen sowie Angleichungen und Kranaufstellplatz. Bei geringen Ausbaudicken ( z. B. beim Teilausbau) ist ein entsprechendes Größtkorn ( bspw. 32mm) zu wählen; dies wird nicht gesondert vergütet.

**3.3.1 Frostschutzschicht herstellen Bk100 bis Bk1,0 Feinanteil UF 3 '' '' Dicke Unterl. AG ''**
Frostschutzschicht herstellen.
In Verkehrsflächen der Belastungsklassen Bk100 bis
Bk1,0, mehrlagig, obere Lage mit Fertiger, in maschinell nicht zugänglichen Bereichen von Hand..
Feinanteil Kategorie UF 3.
Umweltrelevante Anforderungen 'Material Korngestuftes Mineralgemisch aus gebrochenem Naturgestein; für den Einbau in Wasserschutzgebieten geeignet'
Verdichtungsgrad/Verformungsmodul 'EV2>=120MN/m2 auf der FSS'
Einbaudicke nach Unterlagen des AG.
Abrechnung 'nach Auftragsprofilen; Materialnachweis über Wiegescheine'
Menge: 480,000 m³

**3.3.2 Frostschutzschicht herstellen Rad- und Gehwege Feinanteil UF 3 '' '' Dicke Unterl. AG ''**
Frostschutzschicht herstellen.
In Verkehrsflächen Rad- u. Gehwege, Einbau von Hand.
Feinanteil Kategorie UF 3.
Umweltrelevante Anforderungen 'Material Korngestuftes Mineralgemisch aus gebrochenem Naturgestein; für den Einbau in Wasserschutzgebieten geeignet'
Verdichtungsgrad/Verformungsmodul 'EV2>=100MN/m2 auf der FSS'
Einbaudicke nach Unterlagen des AG.
Abrechnung 'nach Auftragsprofilen; Materialnachweis über Wiegescheine'
Menge: 15,000 m³

*Hinweis: Hinweis*
Vorhandene oder neue Frostschutzschicht  profillieren und nachverdichten.

**3.3.3 Unterlage profilieren FSS EV2 mind.120 Unebenh. max.2 cm**
StL-Nr. 241120202201
Unterlage für Schicht ohne Bindemittel auf Sollhöhe
nach Unterlagen des AG profilieren und verdichten.
Liefern von Baustoff bzw. Entfernen von überschüssigem Baustoff wird gesondert vergütet.
Unterlage = Frostschutzschicht.
Verformungsmodul der profilierten Unterlage mindestens 120 MPa.
Unebenheit innerhalb einer 4,00 m langen Messstrecke
höchstens 2 cm in Längs- und Querrichtung.
Menge: 1500,000 m²

**3.3.4 Lastplatten-Druckversuche durchführen**
Lastplatten-Druckversuche zur Kontrolle der geforderten Tragfähigkeit in den Auftrags - und Ausgrabungsflächen nach der zur Zeit gültigen ZTVE-StB nach Angabe der örtlichen Bauleitung durchführen. Alle erforderlichen Maschinen, Geräte und Werkzeuge sind zu stellen. Alle Nebenleistungen sind im Einheitspreis einzukalkulieren, vergütet wird nur ein nach der ZTVE gültiges Ergebnis. Nur auf Anweisung der Bauleitung. Es handelt sich hier nur umzusätzliche, zu den vom AN im Rahmen der Eigenüberwachung, vorzulegende Kontroll-Untersuchungen.
Menge: 2,000 St

**3.3.5 Bordstein aus Beton setzen BSt. HB 15x30 cm gerader Stein grau**
Bordstein aus Beton setzen. Breite der Rückenstütze
mind. 15 cm.
Bordstein = HB 15 x 30 cm. Farbe grau
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton nach Unterlagen des AG herstellen.
Menge: 12,000 m

**3.3.6 Bordstein aus Beton setzen BSt. HB 15x30 cm Überg./Absenker grau**
Bordstein aus Beton setzen. Breite der Rückenstütze
mind. 15 cm.
Bordstein = HB 15 x 30 cm. Farbe grau
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Übergangsstein/Absenkungsstein.
Rückenstütze bis 10 cm unter Oberkante Bordstein. Beton
mit einer Druckfestigkeit (Einzelwert) am Bohrkern von
mind. 12 MPa.
Fundamentbeton nach Unterlagen des AG herstellen.
Menge: 6,000 m

**3.3.7 Bordstein aus Beton setzen BSt. RB 15x22 cm grau**
Bordstein aus Beton setzen. Breite der Rückenstütze
mind. 15 cm.
Bordstein = RB 15 x 22 cm. Oberfläche quarz hell gewaschen
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton nach Unterlagen des AG herstellen.
Menge: 8,000 m

**3.3.8 Bordstein aus Beton setzen BSt. HB 15x30 cm quarz hell gewaschen**
Bordstein aus Beton setzen. Breite der Rückenstütze
mind. 15 cm.
Bordstein = HB 15 x 30 cm. Oberfläche quarz hell gewaschen
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton nach Unterlagen des AG herstellen.
Menge: 2,000 m

**3.3.9 Bordstein aus Beton setzen BSt. HB 15x30 cm Überg./Absenker quarz hell gewaschen**
Bordstein aus Beton setzen. Breite der Rückenstütze
mind. 15 cm.
Bordstein = HB 15 x 30 cm. Oberfläche quarz hell gewaschen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Übergangsstein/Absenkungsstein.
Rückenstütze bis 10 cm unter Oberkante Bordstein. Beton
mit einer Druckfestigkeit (Einzelwert) am Bohrkern von
mind. 12 MPa.
Fundamentbeton nach Unterlagen des AG herstellen.
Menge: 1,000 m

**3.3.10 Bordstein aus Beton setzen BSt. RB 15x22 cm quarz hell gewaschen**
Bordstein aus Beton setzen. Breite der Rückenstütze
mind. 15 cm.
Bordstein = RB 15 x 22 cm. Oberfläche quarz hell gewaschen
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton nach Unterlagen des AG herstellen.
Menge: 2,000 m

**3.3.11 Bordstein aus Beton setzen BSt. RB 15x22 cm quarz hell gewaschen Halbm. ü. 5-12 m**
Bordstein aus Beton setzen. Breite der Rückenstütze
mind. 15 cm.
Bordstein = RB 15 x 22 cm, Oberfläche quarz hell gewaschen
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Kurvenstein, Halbmesser größer 5,00 bis 12,00 m.
Rückenstütze bis 10 cm unter Oberkante Bordstein. Beton
mit einer Druckfestigkeit (Einzelwert) am Bohrkern von
mind. 12 MPa.
Fundamentbeton nach Unterlagen des AG herstellen.
Menge: 14,000 m

**3.3.12 Streifen aus Betonpfl.st. herst. '' St.240/160/120 m.F., o. Vorsatz. '' bis 10 cm unt.OK F-Beton 12 MPa Fuge Typ B ''**
Streifen aus Pflastersteinen aus Beton herstellen.
Oberfläche der Pflastersteine nach Unterlagen des AG.
Mehrzeiliger Streifen ist mit beidseitigen Schnurkanten
herzustellen.
Streifen ' vor Bord'
Format für Rastermaß des Pflastersteins = 240/160/120
mm.
Mit Fase, ohne Vorsatzbeton.
Breite 'einzeilig'
Rückenstütze bis 10 cm unter Oberkante Streifen. Beton
mit einer Druckfestigkeit (Einzelwert) am Bohrkern von
mind. 12 MPa.
Fundamentbeton nach Unterlagen d. AG herstellen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Geraden und leichten Radien nach Unterlage des AG'
Menge: 10,000 m

**3.3.13 Streifen aus Betonpfl.st. herst. '' St.160/160/120 m.F., o. Vorsatz. '' bis 10 cm unt.OK F-Beton 12 MPa Fuge Typ B ''**
Streifen aus Pflastersteinen aus Beton herstellen.
Oberfläche der Pflastersteine nach Unterlagen des AG.
Mehrzeiliger Streifen ist mit beidseitigen Schnurkanten
herzustellen.
Streifen 'vor Bord'
Format für Rastermaß des Pflastersteins = 160/160/120
mm.
Mit Fase, ohne Vorsatzbeton.
Breite 'einzeilig'
Rückenstütze bis 10 cm unter Oberkante Streifen. Beton
mit einer Druckfestigkeit (Einzelwert) am Bohrkern von
mind. 12 MPa.
Fundamentbeton nach Unterlagen d. AG herstellen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Radien nach Unterlage des AG'
Menge: 30,000 m

**3.3.14 Vorhandene Schieber- und Hydrantenkappen angleichen**
Vorhandene und neue Schieber- und Hydrantenkappen (Gas und Wasser) durch Heben oder Senken der neuen Straßenhöhe angleichen, einschl. aller erforderlichen Erd- und Nebenarbeiten. Diese Position wird nur einmal vergütet.
Menge: 1,000 St

**3.3.15 Einbauteile in Asphaltbef. anpassen in Fahrbahn Schachtabdeckung**
Einbauteile in Asphaltbefestigung freilegen und an die
neue Höhe anpassen.
Freigelegten Bereich verfüllen und verdichten. Aufbruchmaterial nach Wahl des AN verwerten.
Einbauteil in Fahrbahn.
Einbauteil 'Schachtabdeckung rund '
Aufbruchtiefe 'bis ca. 0,40 m'
Anpassung 'anpassen an neue Fahrbahnhöhe bis 0,05 m
Menge: 1,000 St

**3.3.16 Asphalttragsch. aus AC 22 T N herst Bk1,8-Bk0,3 Dicke 14 cm Bitumen 50/70 '___'**
Katalog-Nr. 01070200
Asphalttragschicht aus Asphalttragschichtmischgut
AC 22 T N herstellen. Anlieferung des Asphaltmischguts
in thermoisolierten Transportbehältern.
In Verkehrsflächen der Belastungsklassen  bis
Bk3,2
Einbaudicke = 14 cm.
Bindemittel = 70/100.

Einbau '_erforderlichenfalls auch Handeinbau__'
Menge: 820,000 m²

**3.3.17 Asphalttragsch. aus AC 22 T N herst Gehweg Dicke 8cm Bitumen 70/100 '___'**
Katalog-Nr. 01070200
Asphalttragschicht aus Asphalttragschichtmischgut
AC 22 T N herstellen. Anlieferung des Asphaltmischguts
in thermoisolierten Transportbehältern.
In Verkehrsflächen: Gehwege
Einbaudicke = 8 cm.
Bindemittel = 70/100.

Einbau '_erforderlichenfalls auch Handeinbau__'
Menge: 55,000 m²

**3.3.18 Unterlage reinigen Asphaltbefestig. selb.aufn.Kehrm.**
Unterlage reinigen. Anfallendes Kehrgut nach Wahl des
AN verwerten.
Unterlage = Asphaltbefestigung.
Selbstaufnehmende Kehrmaschine, in unzugänglichen Flächen von Hand
Menge: 875,000 m²

**3.3.19 Bitumenemulsion aufsprühen Bk1,8-Bk0,3 Asphalt frisch manuell C40B5-S Menge 300 g/m2 vor A.deckschicht**
Bitumenemulsion zur Herstellung des Schichtenverbundes
aufsprühen.
Auf Verkehrsflächen der Belastungsklassen Bk1,8 bis
Bk0,3, sowie Ggehwegen.
Unterlage = Asphaltbefestigung, frisch.
Ausführung in Teilflächen manuell.
Bindemittel = C40B5-S.
Bindemittelmenge = 300 g/m2.
Vor Einbau Asphaltdeckschicht, .
Menge: 875,000 m²

**3.3.20 Asphaltdecksch. aus AC 11 D Nherst '' '' ''**
Asphaltdeckschicht aus Asphaltbeton für Asphaltdeckschichten AC 11 D N herstellen. Anlieferung des
Asphaltmischguts in thermoisolierten
Transportbehältern.
In Verkehrsflächen 'Fahrbahnen der BK 1,0'
Einbau 'Dicke 4 cm. Einbau erforderlichenfalls auch von Hand'
Bindemittel '50/70. Füller: Kalksteinfüller Kategorie CC 70'
Menge: 820,000 m²

**3.3.21 Asphaltdecksch. aus AC 5 D L herst '' '' ''**
Asphaltdeckschicht aus Asphaltbeton für Asphaltdeckschichten AC 5 D L herstellen. Anlieferung des
Asphaltmischguts in thermoisolierten
Transportbehältern.
In Verkehrsflächen 'Gehwege'
Einbau 'Dicke 2,5cm. Einbau erforderlichenfalls auch von Hand'
Bindemittel '70/100. Füller: Kalksteinfüller Kategorie CC 70'
Menge: 55,000 m²

**3.3.22 Abstumpfungsmaßnahme durchführen LFK 1/3 Menge 1 kg/m2 '___'**
StL-Nr. 231139521019
Abstumpfungsmaßnahme zur Erhöhung der Anfangsgriffigkeit durch gleichmäßiges Aufbringen und Einwalzen von
Abstreukörnung durchführen. Nicht gebundene Abstreukörnung aufnehmen und nach Wahl des AN verwerten.
Abstreukörnung = Lieferkörnung 1/3.
Abstreumenge = 1 kg/m2.

Maschinell abstreuen mit '_Handunterstützung__'
Menge: 875,000 m²

**3.3.23 Gussasphaltrinne. aus MA 8 S herst. Dicke 3,5 cm Bitumen 20/30+vvZ, Oberfl. bearb.**
Asphaltdeckschicht aus Gussasphalt MA 8 S herstellen.
Einbaubreiten nach Unterlagen des AG.
In Verkehrsflächen: Entwässerungsrinnen vor Borden; Rinnenbreite 20 cm. Einbau von Hand.
Einbaudicke = 3,5 cm einschl. eingedrückter Abstreukörnung.
Bindemittel = 20/30 mit viskositätsveränderndem Zusatz
bzw. einem entsprechend viskositätsveränderten Bindemittel 20/30.
Abstellen ( Einschalen) der Rinnenvorderkante ist einzukalkulieren, auch in Radien.
Oberfläche der Gussasphaltschicht bearbeiten.
Grobe Gesteinskörnung, leicht bituminiert, auf die noch
heiße Oberfläche aufbringen.
Verfahren B, mit Lieferkörnung 2/3.
Grobe Gesteinskörnung = Kategorie PSV ’60’
Erkaltete Asphaltdeckschicht aus Gussasphalt abkehren
und nicht gebundene und gelöste Abstreukörnungen der
Verwertung nach Wahl des AN zuführen.
Menge: 5,000 m²

**3.3.24 Anschluss a. Fuge m. Fugenm. herst. Quer/Längsfuge Deckschicht Tiefe 40 mm Breite 10 mm Fugenmasse N2**
Anschluss als Fuge mit Fugenmasse herstellen.
Quer- und Längsfuge.
In der Asphaltdeckschicht ausbilden.
Fugenspalttiefe = 40 mm.
Fugenspaltbreite = 10 mm.
Mit heiß verarbeitbarer Fugenmasse Typ N2, einschließlich zugehörigem und zuvor aufgetragenem Voranstrichmittel.
Menge: 150,000 m

**3.3.25 Anschl. a. Fuge m. B-fugenb. herst. Anschl. ADS Anschl.längs+quer Schichtd. 2,5 cm bis 20 m Breite 10 mm**
Katalog-Nr. 01070250
Anschluss als Fuge an bestehende Asphaltschicht oder
Bauteil in der Dicke der Asphaltschicht mit Bitumenfugenband einschließlich zugehörigem und zuvor aufgetragenem Voranstrichmittel herstellen.
Anschluss an Asphaltdeckschicht.
Längs- und Querfuge.
Dicke der Asphaltschicht = 2,5 cm.
Einzellängen bis 20,00 m.
Breite des Bitumenfugenbandes = 10 mm.
Menge: 100,000 m

**3.3.26 Verkehrsfläche kehren Walzasphalt VSM durchführen**
StL-Nr. 2211397721
Verkehrsfläche mit einer selbstaufnehmenden Kehrmaschine nach Verkehrsfreigabe unverzüglich nach Aufforderung
durch den AG kehren. Kehrgut aufnehmen und nach Wahl
des AN verwerten.
Verkehrsfläche = Fahrbahndeckschicht aus Walzasphalt.
Erforderliche Verkehrssicherungsmaßnahmen durchführen.
Menge: 870,000 m²

**3.3.27 Bankett profilgerecht herstellen Neben Fahrbahn Baustoff. C 90/3 '___' '___' 3 cm tiefer**
Bankett gemäß ZTV E-StB profilgerecht herstellen. Er-
schwernisse durch Einbauten, Schächte und Straßenabläufe werden gesondert vergütet.
Neben Verkehrsfläche Fahrbahn.
Baustoffgemisch, Kategorie C 90/3, Größtkorn
von 32 mm. Der Feinkornanteil muss im eingebauten Zu-
Stand 8 M.-v.H. bis 12 M.-v.H. betragen.

Einbau '_Dicke untersch bis 25 cm, Einbaubreite nach Unterlagen d. AG'

Querneigung '_nach Erfordernis__'
Einbau 3 cm tiefer als Fahrbahnrand.
Lieferscheinnachweis ist zu erbringen;
Umrechnungsfaktor 1,8 t/m3.
Menge: 30,000 m³

**3.3.28 Pflasterd. a. Betonst. d. AG herst. '' '' Pflaster gelagert '' SZ18/LA20 Bett. 0/5 GU, B Fuge 0/5 n. Unterlagen AG**
StL-Nr. 2311511199191527
Pflasterdecke aus Betonsteinen des AG herstellen.

In Flächen 'Angleichungsflächen nach Unterlage des AG'

Einzelflächen 'über 10² bis 20m²'
Pflastersteine gelagert innerhalb der Baustelle aufnehmen und fördern.

Format für Rastermaß 'D/B/H=08/10/20'
Baustoffgemisch für Bettung und Fugen Kategorie
SZ18/LA20.
Bettung aus Baustoffgemisch 0/5, GU, B, E CS35, C 90/3.
Fuge mit Baustoffgemisch 0/5, GU, F, E CS35, C 90/3,
Fugenmaterial einarbeiten und einschlämmen, Fugenschluss durch Einfegen und Einschlämmen herstellen.
Steine nach Unterlagen des AG verlegen.
Menge: 15,000 m²

**3.3.29 Pflastersteine zuarbeiten aus Beton ''**
StL-Nr. 231151950199
Pflastersteine auf Passmaß trennen und Pflastersteine
an Kanten und Einfassungen oder an Aussparungen und
Einbauten über 1,00 m2 Einzelgröße zuarbeiten, nassschneiden oder behauen.
Das Zuarbeiten, Nassschneiden oder Behauen der Pflastersteine an Aussparungen und Einbauten bis zu 1,00 m2
Einzelgröße wird gesondert vergütet.
Art = Pflastersteine aus Beton.

Dicke 'bis 14 cm'
Menge: 10,000 m

**3.3.30 Überschüssiges Altpflaster verwerten**
Nach dem Verlegen des Altpflasters überschüssiges Pflastermaterial  laden  und nach Wahl des AN verwerten.
Menge: 8,000 m²

**3.3.31 Rohrpfosten aufstellen '' '' Bodenh.Unterl. AG Boden Unterl. AG Ortb.0,4/0,4/0,8 Aushub verwerten Preisänd. Pfosten**
Rohrpfosten mit Abdeckkappe für Verkehrsschild aufstellen einschl. anfallenden Aushubarbeiten. Stahlteile
feuerverzinkt. Umgebende Fläche entsprechend dem früheren Zustand herstellen.
Pfostenlänge 'über 2,0m bis 3,0m'
Rohr 'Stahl 60,3//2 mm.'
Pfosten mit Bodenhülse. Bodenhülse Grauguss, Länge 500 mm.
Aufstellung in Boden/Homogenbereich nach Unterlagen des
AG.
Fundament aus Ortbeton  C 12/15 0,40/0,40, Tiefe 0,80 m
herstellen.
Aushub nach Wahl des AN verwerten.
Bei Änderung der Pfostenlänge verändert sich der Einheitspreis im Verhältnis zur ausgeschriebenen Pfostenlänge. Basislänge für die Abrechnung ist bei Mehrlängen
die maximal, bei Minderlängen die minimal ausgeschriebene Pfostenlänge.
Menge: 2,000 St

**3.3.32 Verkehrssch./Wegweiser des AG anbr. Größe bis 1,1 m2 '' Befest. Teil AN Edelst.-Klemmsch. UK Schild ab 2 m Sch.+Bef.i.Baust.**
StL-Nr. 2113012619010421
Verkehrsschild bzw. Wegweiser des AG anbringen.
Schildgröße bis 1,1 m2.

Schild 'Straßennamensschild, Firmenschild etc.  an Rohrpfosten mittels Edelstahlschelle befestigen'
Befestigungsteile liefert AN.
Befestigung mit Edelstahl-Klemmschellen. Verschraubung
aus nicht rostendem Stahl mind. der Stahlsorte A 2.
Anbringung neben der Fahrbahn. Unterkante des Schildes
ab 2,00 m über der Verkehrsfläche.
Verkehrsschild mit Befestigungsteile lagert innerhalb
der Baustelle. Verkehrsschild säubern.
Menge: 6,000 St

#### 3.4 BARRIEREFREIHEIT

*Hinweis: Rollbordstein*
Rollbordstein, Verlegung im Radius. Bei Verwendung größerer Baulängen als vorgegeben ist der Stein zu schneiden ohne gesonderte Vergütung.

**3.4.1 Bordsteine aus Beton setzen '_Rollbord__' Vorsatzschicht Gerader Stein bis 10 cm unt.OK F-Beton Unt.AG**
Bordstein 'Rollbord 0-3'
Vorsatzschicht Basalt gewaschen.
Gerader Stein. Einbauhöhe 0/+3cm, Baulänge 0,50m
Rückenstütze herstellen min 15 cm breit,  bis 10 cm unter Oberkante Bordstein.
Fundamentbeton herstellen Dicke min 20 cm.
Betongüte Fundament unfd Rückenstütze C20/25..
Menge: 2,000 m

*Hinweis: Tastbordstein*
Tastbordstein, Verlegung im Radius. Bei Verwendung größerer Baulängen als vorgegeben ist der Stein zu schneiden ohne gesonderte Vergütung.

**3.4.2 Bordsteine aus Beton setzen '_Tastbord__' Vorsatzschicht Gerader Stein bis 10 cm unt.OK F-Beton Unt.AG**
Bordstein 'Tastbord 6-6'
Vorsatzschicht mit Weißzement und Weißpigment.
Gerader Stein. Einbauhöhe +6cm, Baulänge 0,50m
Rückenstütze herstellen min 15 cm breit,  bis 10 cm unter Oberkante Bordstein.
Fundamentbeton herstellen Dicke min 20 cm.
Betongüte Fundament unfd Rückenstütze C20/25.
Menge: 4,000 m

**3.4.3 Tastbord absenken (Zul.)**
Zulage für das Absenken eines Tastbordes, von 6 auf 3 cm Anlaufhöhe. Das Anschrägen ( Schneiden)  der Stoßfläche zur Vermeidung einer größerer Fuge ist hier mit einzukalkulieren.
Menge: 2,000 St

*Hinweis: Übergangsstein rechts oder links von Rollbordst 0-3 auf Tastbord Anlauf 3-3*
Übergangsstein rechts oder links von Rollbordstein 0-3 auf (abgesenkten) Tastbord Anlaufhöhe-3 cm
Verlegung im Radius. Bei Verwendung größerer Baulängen als vorgegeben ist der Stein zu schneiden ohne gesonderte Vergütung. Die Länge, die über die angegebenen 0,50m Baulänge hinausgeht, wird als Rollbord abgerechnet.

**3.4.4 Bordsteine aus Beton setzen '___' Vorsatzschicht Überg./Absenker bis 10 cm unt.OK F-Beton Unt.AG**
Bordstein ''Übergangsstein rechts oder links von Rollbordstein 0-3 auf abgesenkten Tasbord Anlaufhöhe 3-3 cm"
Baulänge 0,50m
Vorsatzschicht Basalt gewaschen.
Übergangsstein/Absenkungsstein.
Rückenstütze herstellen min 15 cm breit,  bis 10 cm unter Oberkante Bordstein.
Fundamentbeton herstellen Dicke min 20 cm.
Betongüte Fundament unfd Rückenstütze C20/25.
Menge: 2,000 St

*Hinweis: Hinweis*
Hinweis zu den Rippenplatten bzw .Rippenpflasterflächen.. Vergütet wird die Fläche der verlegten Platten bzw. Steine.. Wegen der Radien im Einmündungsbereich ist mit erheblichem Verschnitt zu rechnen. Dieser ist entsprechend einzukalkulieren und wird nicht vergütet. Der Schnitt selbst wird in separater Position vergütet.

*Hinweis: Sperrfeld oder Richtungsfeld aus Rippenplatten oder Rippensteinen*
Sperrfeld oder Richtungsfeld aus Rillenplatten in
Gehwegen in Pflasterbauweise

**3.4.5 Plattenbel. mit Pl. a. Bet. herst. Zwickel/Streifen Fl. bis 2 m2 '___' '___' Bettung 0/5 Fuge 0/4**
Plattenbelag oder Pflasterfläche mit Platten oder Pflastersteinen aus Beton mit Weißbetonvorsatz, einschließlich handelsüblicher Ergänzungsplatten /-steine herstellen.
Äußere Beschaffenheit (Oberfläche und Farbgestaltung) der
Platten, Trassierung des Plattenbelages und Verlegung
der Platten/Dteine im Kurvenbereich nach Unterlagen des AG.
In Zwickeln und Streifen.
Einzelflächen bis 2 m2.
Format für Rastermaß '30/30/8 für Platten bzw. 20/10/8 bei Verwendung von Pflaster'
Platten/Pflasterdecke '
Rippenplatten bzw. Rippensteine als Sperr- und Richtungsfeld nach Unterlage des AG'
Bettung aus Baustoffgemisch 0/5.
Fuge mit Baustoffgemisch 0/4.
Menge: 3,000 m²

*Hinweis: Aufmerksamkeitsfeld Noppenplatten in Gehwegen in*
Aufmerksamkeitsfeld Noppenplatten in Gehwegen in
Pflasterbauweise

**3.4.6 Plattenbel. mit Pl. a. Bet. herst. Zwickel/Streifen Fl. bis 2 m2 '___' '___' Bettung 0/5 Fuge 0/4**
Plattenbelag mit Platten aus Beton einschließlich
handelsüblicher Ergänzungsplatten herstellen. Äußere
Beschaffenheit (Oberfläche und Farbgestaltung) der
Platten, Trassierung des Plattenbelages und Verlegung
der Platten im Kurvenbereich nach Unterlagen des AG.
In Zwickeln und Streifen.
Einzelflächen bis 2 m2.
Format für Rastermaß '30/30/8'
Oberfläche Weißbetonvorsatz.
Platten 'Noppenplatten als Aufmerksamkeitsfeld nach Unterlage des AG'
Bettung aus Baustoffgemisch 0/5.
Fuge mit Baustoffgemisch 0/4.
Menge: 1,200 m²

**3.4.7 Plattenbel zuarbeiten '' aus Beton Dicke 8-10 cm**
Betonplatten auf Passmaß trennen und
an Kanten und Einfassungen oder an Aussparungen und
Einbauten über 1,00 m2 Einzelgröße zuarbeiten, nassschneiden oder behauen.
Das Zuarbeiten, Nassschneiden oder Behauen der Pflastersteine an Aussparungen und Einbauten bis zu 1,00 m2
Einzelgröße wird gesondert vergütet.
Pflastersteine 'nassschneiden'
Art = Plattenbelag aus Beton.
Dicke 8 bis 10 cm.
Menge: 12,000 m
